# Aménagements et finitions

- Propriété du fichier: CYPE INGENIEROS, S.A.
- Format: FIEBDC-3/2002
- Devise: EUR
- Coûts indirects: 3.00 %
- Frais généraux: 13.00 %
- Bénéfice: 6.00 %
- TVA: 20.00 %

## F Aménagements et finitions

### FM Revêtements de murs

#### FMC Carrelage

**FMC060** m Carrelage en listel céramique de carreau de faïence lisse, de 1 cm de largeur, 5 €/m, mis en place sur les parements intérieurs avec du mortier de ciment M-5, avec joints minces (séparation entre 1,5 et 3 mm).
Fourniture et mise en place d'un carrelage en listel céramique de carreau de faïence lisse, de 1 cm de largeur, 5 €/m, pose avec du mortier de ciment M-5, extension sur toute la face arrière de la pièce et ajustage à la pointe de la truelle, en remplissant les éventuels vides restant avec le mortier; le tout avant préparation du parement support par projection de mortier de ciment fluide. Jointoiement avec du mortier de joints cémenteux, CG1, pour joint minimum (entre 1,5 et 3 mm), avec la même tonalité des pièces. Comprend les découpes, les arrêts, les joints et les pièces spéciales.
Inclut: Préparation de la partie en béton du parement de base par projection préalable de mortier de ciment dilué. Humectage des pièces avant leur mise en place par immersion dans l'eau. Implantation et mise en place des pièces. Jointoiement. Nettoyage du parement.
Critère de métré de projet: Longueur moyenne selon documentation graphique du Projet, sans inclure les ouvertures des portes. Le métré par ruptures et recoupes n'a pas été incrémentée 5% de pièces de plus a été considéré dans la décomposition.
Critère de mesure de l'ouvrage: On mesurera la longueur réellement exécutée selon les spécifications du Projet.

| Code | U | Désignation | Quantité | Prix | Montant |
|---|---|---|---|---|---|
| mt09mor010c | m³ | Mortier de ciment CEM II/B-P 32,5 N type M-5, confectionné sur site avec 250 kg/m³ de ciment et une proportion en volume 1/6. (matériau) | 0.001 | 115.30 | 0.12 |
| mt19ala010a500 | m | Listel céramique de carreau de faïence lisse, de 1 cm de largeur, 5,00€/m. (matériau) | 1.050 | 5.00 | 5.25 |
| mt09mcr060c | kg | Mortier de joints cémenteux, CG1, pour joint minimum entre 1,5 et 3 mm, selon NF EN 13888. (matériau) | 0.100 | 0.70 | 0.07 |
| op00sie030 |  | Scie à disque de diamant, pour table de travail, à coupe humide. | 1.000 | 0.00 | 0.00 |
| op00amo010 |  | Rectifieuse ou scie radiale. | 1.000 | 0.00 | 0.00 |
| op00tal010 |  | Perceuse. | 1.000 | 0.00 | 0.00 |
| mo024 | h | Compagnon professionnel III/CP2 carreleur en revêtements muraux. (main-d'œuvre) | 0.104 | 24.11 | 2.51 |
| mo062 | h | Ouvrier professionnel II/OP carreleur en revêtements muraux. (main-d'œuvre) | 0.104 | 21.40 | 2.23 |
| % | % | Coûts directs complémentaires | 2 % | 10.18 | 0.20 |
|  |  | Coûts directs |  |  | 10.38 |

| Code | U | Désignation | Prix |
|---|---|---|---|
| mo031 | h | Compagnon professionnel III/CP2 chapiste. (main-d'œuvre) | 24.11 |
| mo069 | h | Ouvrier professionnel II/OP chapiste. (main-d'œuvre) | 21.40 |
